# Sanierung Gastroküche Weberei_Heizung
Angebotsaufforderung (GAEB 90, DA83)
DV-Nummer: 2025_43
Währung: EUR

## KG420 - Heizungstechnik
Datum: 10.11.25

*Hinweis*
Bauvorhaben: Kulturzentrum Weberei Gütersloh
  Sanierung Gastroküche
  Bogenstr. 1-8, 33330, Gütersloh

Gewerk:  Heizung
Demontage und Montage

Bauherr:  Stadt Gütersloh
  Der Bürgermeister
  Berliner Str. 70
  33330 Gütersloh

Ausführung
Beginn der Arbeiten:  KW  8: 16.02.2026
Ende der Arbeiten  KW 47: 20.11.2026

*Hinweis*
Beim Bauvorhaben handelt es sich um die Sanierung des
Gastronomiebereiches im
Kulturzentrum Weberei Gütersloh

Die Baustellenanschrift lautet:
Bogenstraße 1-8
33330 Gütersloh

Im Rahmen der Baumaßnahme wird die technische
Gebäudeausrüstung des
Gastronomiebereiches der Weberei vollständig
demontiert und erneuert.

Rückbau TGA:  16.02.2026 bis 03.04.2026
Installation TGA : 06.04.2026 bis 20.11.2026

Die genauen Ausführungszeiten werden bei der
Auftagserteilung mit der Bauleitung abgestimmt
und festgelegt. Die Koordination der Arbeiten erfolgt
durch die Bauleitung.

Grundlage dieses Angebotes sind die VOB Teil C mit den
zugehörigen ATV's.

Vom AN sind vor Ausführungsbeginn mindestens
vorzulegen:
Werk- & Montageplanung

Dem Bieter wird dringend empfohlen, eine
Ortsbesichtigung durchzuführen und sich hiermit über
die örtlichen Gegebenheiten des Bauvorhabens zu
informieren. Mehrkosten, die sich aus den
örtlichen Bedingungen ergeben, werden nicht
akzeptiert, sondern sind bei der Kalkulation zu
berücksichtigen. Ein Besichtigungstermin kann über die
Vergabeplattform mindestens eine
Woche vor dem gewünschten Termin mit dem AG abgestimmt
werden.

Anlagenverzeichnis zum vorliegenden
Leistungsverzeichnis:
-Baustelleneinrichtungsplan.pdf

Ein Baustromanschluss, Baustrom sowie Bauwasser werden
bauseits zur Verfügung gestellt.

*Hinweis*
Technische Vorbemerkungen Heizungsanlagen und zentrale
Wassererwärmungsanlagen

VOB Teil C:
Allgemein technische Vertragsbedingungen für
Bauleistungen (ATV)
Heizungsanlagen und zentrale Wassererwärmungsanlagen
DIN 18380,
September Ausgabe 2019

0.1 Angaben zur Baustelle

Siehe allgemeine Vorbemerkungen

0.2 Angaben zur Ausführung

0.2.1 Anzahl, Art, Lage, Maße, Stoffe und Ausbildung
der herzustellenden Anlagen.

Gemäß Leistungsverzeichnis.

0.2.2 Umfang der vom Auftragnehmer vorzunehmenden
Installation der anlageninternen
elektrischen Leitungen einschließlich Auflegen auf die
Klemmen.

Anschluss der Regelventile und Pumpen der bauseits
verlegten Kabelenden ist in die
Einheitspreise mit einzukalkulieren.

0.2.3 Art und Bedarfe, z.B. thermischer Energiebedarf,
anderer, nicht zur vertraglichen Leistung
gehörender Komponenten.

Nicht zutreffend.

0.2.4 Geforderte Druckstufen für Anlagenteile.

Gemäß LV-Positionen.

0.2.5 Beibringen von Genehmigungen, Prüfungen und
Abnahmen, z.B. Behälterprüfungen nach
der Betriebssicherheitsverordnung (BetrSichV).

Nicht zutreffend.

0.2.6 Zerstörungsfreie Prüfungen bei
Hochdruckleitungen und schwer zugänglichen
Leitungen.

Nicht zutreffend.

0.2.7 Anzahl, Art und Maße von Mustern und
Musterkonstruktionen. Ort der Anbringung.

Nicht zutreffend.

0.2.8 Art und Umfang von Leistungen für den Winterbau.

Nicht zutreffend.

0.2.9 Schutz von Bau- und Anlagenteilen,
Einrichtungsgegenständen und dergleichen.

Gemäß der Nebenleistungen nach VOB.

0.2.10 Minderung der Wärmeleistung der Raumheizflächen
durch Heizkörperverkleidungen oder
sonstige Maßnahmen.

Nicht zutreffend.

0.2.11 Besondere Anforderungen an Wand- und
Deckendurchführungen.

Wand- und Deckendurchführungen sind anschließend
wieder fachgerecht zu verschließen.
Bestehen keine brandschutztechnischen Anforderungen,
erhalten die Rohrleitungen eine
Ummantelung zum Schutz gegen Körperschallübertragung.

0.2.12 Anforderungen an den Brand-, Schall-, Wärme-,
Feuchte-, und Strahlenschutz,
Energieeffizienz sowie an die Luftdichtheit der
Gebäudehülle. Art und Umfang erforderlicher
Leistungen.

Bei Wand- und Deckendurchführungen mit Anforderungen
an den Brandschutz sind
Brandschutzdurchführungen mit entsprechender Zulassung
zu verwenden.

0.2.13 Anforderungen an die auf den Rohfußboden zu
verlegenden Leitungen.

Gemäß Leistungsverzeichnis.

0.2.14 Art und Umfang von Leistungen zur Schaffung von
Zonen mit unterschiedlichen
raumklimatischen Anforderungen.

Nicht zutreffend.

0.2.15 Anforderungen an die Wärmedämmung der auf dem
Rohfußboden verlegten
Leitungen.

Gemäß Leistungsverzeichnis.

0.2.16 Besondere physikalische und chemische
Beanspruchungen, denen Stoffe und Bauteile
nach dem Einbau ausgesetzt sind.

Nicht zutreffend.

0.2.17 Art und Umfang von Korrosionsschutzmaßnahmen
und Maßnahmen zur Vermeidung von
Steinbildung.

Gemäß Leistungsverzeichnis.

0.2.18 Art und Umfang der Kennzeichnung von
Rohrleitungen.

Gemäß Leistungsverzeichnis.

0.2.19 Art und Umfang von Provisorien, z.B.
vorübergehende Versorgung durch eine
transportable Heizzentrale, Bereitstellung von
Brennstoff, Bedienungspersonal.

Nicht zutreffend.

0.2.20 Vorgezogenes oder nachträgliches Herstellen von
Teilen der Leistung. Zeitpunkt der -
ggfs. stufenweisen - Fertigstellung und Inbetriebnahme.

Nicht zutreffend.

0.2.21 Schnittstellen zu anderen Gewerken.

Gemäß LV-Positionen.

0.2.22 Angaben zur Gebäudeautomation, z.B.
Schnittstellen, Schnittstellendefinition.

Gemäß LV-Positionen.

0.2.23 Art und Umfang von Leistung zur
gewerkeübergreifenden Inbetriebnahme.

Sofern die Inbetriebnahme das angebotene Gewerk
betrifft, ist an der gewerkeübergreifenden
Inbetriebnahme durch eine fachlich kompetente Person
teilzunehmen.

0.2.24 Durchführung von Funktionsmessungen.

Sofern erforderlich, sind diese durchzuführen und zu
protokolieren.

0.2.25 Art und Umfang der bereit zu stellenden und zu
übergebenden Unterlagen vor der
Montage bzw. zur Bestrandsdokumentation, z.B.:
- Funktions und Strangschemata,
- Bestandspläne der errichteten Anlagen,
- Stückliste, enthaltend alle Mess-, Steuer-, und
Regelgeräte (MSR),
- Stromlaufplan und gegebenenfalls Funktionsplan der
Steuerung nach DIN EN 60848
"GRAFCET, Spezifikationssprache für Funktionspläne der
Ablaufsteuerung",
- Funktionsbeschreibung unter Einbeziehung der
Regelung mit Darstellung der Regelschemata,
- Protokolle über die im Rahmen der
Einregulierungsarbeiten durchgeführten endgültigen
Einstellungen und Messungen,
- Ersatzteillisten,
- Berechnung des Energiebedarfs,
- Berechnung der Netze und Einstellwerte,
- Diagramme und Kennlinienfelder,
- Informationslisten bei MSR-Anlagen in DDC-Technik
(siehe Richtlinien der Reihe VDI 3814
"Gebäudeautomation (GA)")

Alle Unterlagen wie zuvor beschrieben (mitzuliefernde
Unterlagen), ansonsten wie im
Leistungstext beschrieben.

0.2.26 Art, Verfahren und Umfang des Spülens von
Rohrleitungen.

Gemäß LV-Positionen.

0.2.27 Angebot eines Instandhaltungs- bzw.
Wartungsvertrages.

Nicht zutreffend.

0.2.28 Art und Umfang der dem Auftragnehmer für die
Beurteilung und Ausführung der Anlage
zu liefernden Planungsunterlagen und Berechnungen.

Die vollständigen Planunterlagen werden nach
Auftragsvergabe übergeben und dienen als
Grundlage für die zu erstellende Werk- und
Montageplanung durch den AN.

0.2.29 Möglichkeiten zur Aufnahme von Kräften
hängender Bauteile und Apparate.

Sofern erforderlich sind diese zu bemessen und
nachzuweisen.

02.30 Art und Umfang von Zustandsprüfungen vorhandener
Rohrleitungen und Anlagenteile.

Nicht zutreffend.

0.2.31 Beschaffenheit des Füllwassers.

Gemäß LV-Positionen.

0.2.32 Bauteilfertigung nach Ausführungsplan oder nach
örtlichem Aufmaß.

Nach Werk- und Montageplanung.

0.2.33 Art, Beschaffenheit und Festigkeit des
Untergrundes, z. B. Stahl, Beton, verputztes oder
unverputztes Mauerwerk, Holz.

Stahlbeton und Mauerwerk.

0.2.34 Anzahl, Art, Maße und Ausbildung von
Abschlüssen und Anschlüssen an angrenzende
Bauteile, z. B. luftdichte Anschlüsse.

Gemäß Planunterlagen.

0.2.35 Art, Lage, Maße und Ausbildung von Bewegungs-
und Bauwerks- und Bauteilfugen.

Nicht zutreffend.

0.2.36 Anzahl, Art, Lage und Maße von herzustellenden
oder zu schließenden Aussparungen.

´Kernbohrungen durch Innenwände und -decken sind nach
Maßgabe der Schlitz-und
durchbruchsplanung unter Berücksichtigung der
geprüften Werk- und Montageplanung zu
erstellen.

0.2.37 Anzahl, Art, Lage, Maße und Massen von
Installations- und Einbauteilen.

Gemäß Planunterlagen.

0.2.38 Gestaltung und Einteilung von Flächen sowie
Raster- und Fugenausbildung.

Nicht zutreffend.

0.2.39 Anzahl, Art, Lage, Maße und Beschaffenheit von
geneigten, gebogenen oder andersartig
geformten Flächen.

Nicht zutreffend.

### Titel 01 422 - Wärmeverteilung

#### Bereich 01.01 Pumpen, Armaturen und Zubehör

**01.01.0001 Absperrkugelhahn DN40**
Kugelhahn mit Kunstoff Knebelgriff mit Innengewinde PN
16,
DN 40, G 1½, Messing, vernickelt
Mit vollem Durchgang, Messing vernickelt. Kugel Messing
verchromt, Dichtschalen aus PTFE, O-Ring-Abdichtung
einschl. Wärmedämmung

Material: Messing
Oberfläche: Vernickelt
Nennweite: DN 40
Anschluss: Innengewinde
Menge: 4,000 St

**01.01.0002 Absperrkugelhahn DN50**
Heizungskugelhahn wie vor beschrieben, jedoch

Nennweite: DN 50

einschl. Form- und Verbindungsstücke
einschl. Wärmedämmung
Menge: 3,000 St

**01.01.0003 Umwälzpumpe RLT-Anlagen**
Umwälzpumpe RLT-Anlagen
Hocheffizienz-Inline Nassläuferpumpe mit EC-Motor und
elektronischer Leistungsanpassung. Einsetzbar für
Heizungswasser, Kaltwasser und Wasser-Glykol-Gemische.
Energieeffizienzindex (EEI) je nach Pumpentyp zwischen
= 0,17
und = 0,19.

Regelarten:
- Permanente, automatische Leistungsanpassung an den
Anlagenbedarf ohne Sollwertvorgabe (Werkseinstellung).
- Konstante Temperatur (T-const.)
- Konstante Differenztemperatur (dT-const.)
- Bedarfsgerechte Volumenstromoptimierung der
Zubringerpumpe
durch Vernetzung und Kommunikation mit mehreren Pumpen.
- Konstanter Volumenstrom (Q-const.)
- Differenzdruckregelung dp-c an einem entfernten
Punkt im
Rohrnetz (Schlechtpunktregelung)
- Konstanter Differenzdruck (dp-c)
- Variabler Differenzdruck (dp-v) mit der Option der
nominellen
Betriebspunkteingabe
- Konstante Drehzahl (n-const.)
- Benutzerdefinierte PID-Regelung

Funktionen:
- Wärmemengenerfassung
- Kältemengenerfassung
- Automatische Abschaltung der Pumpe bei
Null-DurchflussErkennung (No-Flow Stop)
- Umschaltung zwischen Heiz- und Kühlbetrieb
(automatisch,
extern oder manuell)
- Einstellbare Volumenstrombegrenzung durch
Q-Limit-Funktion
(Qmin. und Qmax.)
- Betriebsarten Doppelpumpen: Wirkungsgradoptimierter
Additionsbetrieb für dp-c und dp-v,
Haupt-/Reservebetrieb
- Speichern und wiederherstellen der konfigurierten
Pumpeneinstellungen (3 Wiederherstellungspunkte)
- Störmeldungs-/Warnmeldungsanzeige in Klartext
inklusive
Abhilfeempfehlung
- Entlüftungsfunktion zur automatischen Entlüftung des
Rotorraums
- Automatische Nachtabsenkung
- Automatische Deblockierfunktion und integrierter
Motorvollschutz
- Trockenlauferkennung

Anzeige:
- Regelungsart
- Sollwert
- Volumenstrom
- Temperatur
- Leistungsaufnahme
- Elektrischer Verbrauch
- Aktive Einflüsse (z.B. STOP, No-Flow Stop)

Ausführung:
- 2 konfigurierbare analoge Eingänge : 0-10 V, 2-10 V,
0-20 mA,
4-20 mA und handelsüblicher Pt1000; Spannungsversorgung
mit
+24 V DC
- 2 konfigurierbare digitale Eingänge (Ext. OFF, Ext.
Min, Ext.
Max,
Heizen/Kühlen, Manuelle Übersteuerung
(Gebäudeautomation
abgekoppelt), Bediensperre (Tastensperre und
FernbedienungsKonfigurationsschutz)) - 2
konfigurierbare
Melderelais für Betriebs- und
Störmeldungen
- Steckplatz für CIF-Module mit Schnittstellen für
Gebäudeautomation GA (Optionales Zubehör: CIF-Module
Modbus
RTU, Modbus TCP, BACnet MS/TP, BACnet IP, LON, PLR,
CANopen)
- Temperaturfühler integriert
- Automatischer Notbetrieb bei besonderen Zuständen
(Pumpendrehzahl definierbar) z.B. bei Ausfall der
Buskommunikation oder von Sensorwerten
- Graphisches Farb-Display (4,3 Zoll) mit Bedienung
über
EinKnopf-Handbedienebene
- Auslesen und Einstellen von Betriebsdaten sowie z.B.
Erstellen
eines Inbetriebnahmeprotokolls über
Bluetooth-Schnittstelle
- Doppelpumpenmanagement integriert (Doppelpumpen sind
fertig verdrahtet), bei Verwendung von 2 Einzelpumpen
als
Doppelpumpeneinheit.
- Kabelbrucherkennung bei analogem Signal (in
Verbindung mit
2-
10 V oder 4-20 mA)
- Außenaufstellung mit Wetterschutz gemäß Einbau- und
Betriebsanleitung möglich
- Datum und Uhrzeit voreingestellt
- Wärmedämmschale für Heizungsanwendungen
- 5 Jahre Gewährleistung

Lieferumfang
- Pumpe
- 2x Kabelverschraubung M16 x 1,5
- Unterlegscheiben für Flanschschrauben M12 und M16
(bei
Anschlussnennweiten DN 32 bis DN 65)
- 2x Dichtungen bei Gewindeanschluss
- Wärmedämmschale
- Einbau- und Betriebsanleitung (digital)

Optionales Zubehör:
- Kälteisolierung zur Vermeidung von
Kondensatbildung
- CIF-Modul: Modbus TCP, Modbus RTU, BACnet IP, BACnet
MS/TP, LON, PLR, CANopen
- Pt1000 (B) Rohranlegefühler (für Trinkwarmwasser)
- Pt1000 (AA) Sensor zum Einbau in Tauchhülse
- Differenzdrucksensor

Betriebsdaten
Fördermedium: Wasser 100 %
Medientemperatur: 45,00 °C
Angefragter Volumenstrom: 7,50 m³/h
Angefragte Förderhöhe: 2,00 m
Min. Medientemperatur: -10 °C
Max. Medientemperatur: 110 °C
Min. Umgebungstemperatur: -10 °C
Max. Umgebungstemperatur: 40 °C
Maximaler Betriebsdruck: 10 bar
Mindestzulaufhöhe bei 50°C: 3 m
Mindestzulaufhöhe bei 95°C: 10 m
Mindestzulaufhöhe bei 110°C: 16 m

Motordaten
Energieeffizienzindex (EEI): = 0.19
Netzanschluss: 1~230 V +-10 %%, 50 Hz
Strom (min): 1,2 A
Strom (max): 1,2 A
Motornennleistung: 0,234 kW
Drehzahl min.: 750 1/min
Drehzahl max.: 3.950 1/min
Leistungsaufnahme: 0,275 kW
Leistungsaufnahme: 275 W
Störaussendung: EN 61800-3;2004+A1;2012 / Wohnbereich
(C1)
Störfestigkeit: EN 61800-3;2004+A1;2012 /
Industriebereich
(C2)
Elektromagnetische Verträglichkeit:
Isolationsklasse: F
Schutzart: IPX4D
Kabelverschraubung: 5 x M16x1.5
Schalldruckpegel:

Werkstoffe
Pumpengehäuse: EN-GJL-200
Laufrad: PPS-GF40
Welle: 1.4122, DLC-beschichtet
Lager: Kohle, antimonimprägniert

Einbaumaße
Saugseitiger Rohranschluss: G 1½, PN 10
Druckseitiger Rohranschluss: G 1½, PN 10
Baulänge: 180 mm

angebotenes Fabrikat:  '..............................'

angebotener Typ:
'..............................'
Menge: 1,000 St

**01.01.0004 Strangregulier- und Absperrventil DN 50**
Strangregulier- und Absperrventil DN 32
Rotguss-Strangregulierventil PN 25 in
Schrägsitzausführung mit
gesicherter, jederzeit kontrollierbarer, stufenloser
Feinstvoreinstellung. Ablesbarkeit der Voreinstellung
unabhängig von der Handradstellung. Alle
Funktionselemente
auf der Handradseite. Montage im Vor- und Rücklauf
möglich.Ventilgehäuse und Kopfstück aus Rotguss,
Spindel und
Ventilkegel aus entzinkungsbeständigem Messing
(Ms-EZB),
Kegel mit Dichtung aus PTFE, wartungsfreie
Spindelabdichtung
durch doppelten O-Ring.Mit montiertem Zubehör-Set 3 = 1
Beiderseits Muffengewinde nach EN 10226
Material: Rotguss
Oberfläche: roh
kvs: 19.45
max. Betriebsdruck: 25 bar
min. Betriebstemperatur: -20 C
max. Betriebstemperatur: 150 C

einschl. Form- und Verbindungsstücke
einschl. Wärmedämmung

angebotenes Fabrikat:  '..............................'

angebotener Typ:
 '..............................'
Menge: 1,000 St

**01.01.0005 Schmutzfänger DN 50**
Schmutzfänger in Schrägsitzform mit Flanschen

- Gehäuse aus Gusseisen EN-JL1040
- mit Grundanstrich
- Siebführung im Deckel und Gehäuse
- Sieb aus Edelstahl 1.4301
- voll isolierbar gemäß Gebäudeenergiegesetz - GEG
- Baulänge: nach EN558/1
- Mediumtemperatur: -10 - + 300°C
- Nenndruck: PN 6
- Nennweite: DN 50
- Sieb: Feinsieb

einschl. Form- und Verbindungsstücke
einschl. Wärmedämmung
Menge: 1,000 St

**01.01.0006 Muffen-Rückschlagventil DN 40**
Muffen-Rückschlagventil DN 40
Rückflussverhinderer mit Gewindemuffen-Anschluss,
Ventilbauart mit Schließfeder für beliebige Einbaulage.
Metallisch dichtend. PN16
Gehäuse CW614N
Vetilteller und Schließfeder 1.4571
Führung 1.4301

einschl. Form- und Verbindungsstücke
einschl. Wärmedämmung
Menge: 1,000 St

**01.01.0007 Mischerventil DN 40**
Mischventile für Kalt- und Warmwasser in geschlossenen
Kreisläufen

- DN 40
- kvs [m³/h]: 25
- Drehwinkel 90°
- Medium: Kalt- und Warmwasser
- Mediumstemperatur: 1-120 °C
- Leckrate: DN40 100: 0-0,1 % des kvs-Wertes
- Ventilkennlinie: linear
- Betriebsdruck zulässig: 600 kPa
- Werkstoff Innengarnitur: < DN 100: CrNi-Stahl/Messing
- PN-Stufe: PN 6

einschl. Form- und Verbindungsstücke
einschl. Wärmedämmung

angebotenes Fabrikat:  '..............................'

angebotener Typ:
'..............................'
Menge: 1,000 St

**01.01.0008 Stellantrieb Mischerventil**
Drehmoment:  10 Nm
Drehwinkel:  90°
Leistungsaufnahme:  3.5 VA
Stellzeit:  120 s
Stellsignal:  3-Punkt
Schutzart:  IP54
Umgebungstemperatur Betrieb:  -15 bis 55 °C
Mediumstemperatur:  -10 bis 120 °C
Umgebungsfeuchte Betrieb:  95 % r.F.
Abmessungen (B x H x T):  160 x 124 x 153 mm
Montagelage:  Stehend bis liegend
Betriebsspannung:  AC 230 V
Stellungsrückmeldung:  None
Hilfsschalter:  0

angebotenes Fabrikat:  '..............................'

angebotener Typ:
'..............................'
Menge: 1,000 St

**01.01.0009 Luftgefäße DN 50**
Luftgefäße aus nahtlosem, schwarzen Stahlrohr DN 50
nach
DIN 2440, mit 2 Klöpperböden, zum direkten Einbau in
die
Rohrleitung, einschl. einer bis ca. 5 m langen
Entlüftungsleitung
DN 10 und Entleerungshahn DN 10. Die
Entlüftungsleitung ist
zu grundieren und anschließend mit einem Deckanstrich
zu
versehen, Farbe nach Wahl des AG.
Menge: 2,000 St

**01.01.0010 Anschluss an Hydraulikgruppe RLT Gastro**
Anschluss an Heizregister RLT Gastro
Der wasserseitige Anschluss und die Zulieferung von
Reduzierungen, Gegenflanschen, Schrauben und
Dichtungen,
bzw. Verschraubungen ist zu berücksichtigen.
Erhitzerleistung: 29,8 kW
Systemtemperaturen: 70/55°C
Anschlussnennweite: DN40

einschließlich Einbau von bauseitig durch den AN
Lüftung
gelieferter Umwälzpumpe und 3-Wege-Venteil
Menge: 1,000 psch

**01.01.0011 Anschluss an Hydraulikgruppe RLT Küche**
Anschluss an Heizregister RLT Küche
Der wasserseitige Anschluss und die Zulieferung von
Reduzierungen, Gegenflanschen, Schrauben und
Dichtungen,
bzw. Verschraubungen ist zu berücksichtigen.
Erhitzerleistung: 53,5 kW
Systemtemperaturen: 70/55°C
Anschlussnennweite: DN40

einschließlich Einbau von bauseitig durch den AN
Lüftung
gelieferter Umwälzpumpe und 3-Wege-Venteil
Menge: 1,000 psch

**01.01.0012 Schnellentlüfter**
Automatischer Schnellentlüfter für
Heiz- und Kühlwassersysteme bzw.
geschlossene, flüssigkeitsgefüllte
Anlagensysteme.

Geeignet für die Medien Wasser und
Wasser/Glykolgemisch bis zu einem
Mischungsverhältnis von 50/50%.

Armatur für die permanente Ableitung
von
Gasblasen aus entsprechend hierfür
im
Hydraulik-/Rohrleitungssystem
vorgesehenen Hochpunkten oder
Sammelstellen.

Typ  :  1/2
Gehäusewerkstoff  :  Messing
Systemanschluss  :  IG 1/2
max. Betriebsüberdruck :  10 bar
max. Betriebstemperatur:  110 °C
Höhe:  :  122 mm
Durchmesser  :  63 mm
Gewicht  :  0,6 kg
Menge: 4,000 St

**01.01.0013 Sicherheitsventil 1"**
Sicherheitsventil für Wärmeerzeuger,
gemäß TRD 721, Kennbuchstabe H.

Eintrittsnennweite:  G 1
Austrittsnennweite:  G 1 1/4
Abblaseleistung erforderl. : 120 kW
Ansprechdruck :  2,5 bar

einschl. Form- und Verbindungsstücke
einschl. Wärmedämmung
Menge: 1,000 St

**01.01.0014 Manometer**
Rohrfeder-Manometer
Gehäuse:  Stahl verzinkt
Zifferblatt:  weiß
Ziffern und Teilung  schwarz
Zeiger:  Aluminium, schwarz
Sichtscheibe;  Kunststoff glasklar in
  Geäuse
eingeschnappt
Messfühler:  G 1/2 B Messing
  abnehmbar mit
Feststell
Zeigerwerk:  Kupferlegierung
Messglied:  Kupferlegierung
Anschluss:  Kupferlegierung,
  Außengewinde
Messbereich:  0-6 bar (NG 100)
Güteklasse:  1,6
Ruhebelastung:  3/4 x Skalenendwert
Wechselbelastung:  2/3 x Skalenendwert
kurzzeitig:  Skalenendwert
  Standardausführung
Nenngröße:  100 mm

einschl. Anschlussrohr, Trompeten- oder U-Rohr.
Menge: 2,000 St

**01.01.0015 Bi-Metall Zeigerthermometer Heizung**
Bi-Metall Zeigerthermometer Heizung
mit Tauchhülse und Anschweißmuffe

Gerätebauart:
Standard,
  mit
Kunststoffgehäuse
Nenngröße [NG]:  80mm
Gehäusewerkstoff:
Kunststoff, schwarz,
Einheit:  °C
Anzeigebereich:  0 °C -
120 °C
Einbaulänge [L1]:  nach
Erfordernis
Tauchschaftdurchmesser [d5]:  9 mm
Tauchschaftwerkstoff:
Aluminium
Schutzrohr:
abnehmbar, aufgeklemmt,
Schutzrohrwerkstoff:
Messing
Prozessanschluss [E]:  G1/2B
Zeigerausführung:
Kunststoff, schwarz
Sichtscheibe:
Kunststoff, SAN
Genauigkeitsklasse:  CL. 1
nach DIN EN 13190

einschl. der erforderlichen
Verbindungs-, Dichtungs-
und Befestigungsmaterialien.
Menge: 6,000 St

**01.01.0016 KFE-Kugelhahn 1/2"**
Kugelhahn in Durchgangsform

Nennweite:  1/2"
Druckstufe:  bis PN 16
Material:  Messing vernickelt

einschl. Flügelgriff, Schlauchtülle und Blindkappe aus
Metall.
Menge: 15,000 St

#### Bereich 01.02 Rohrleitungen und Zubhör

*Hinweis*
Rohrleitungen

**01.02.0001 V2A-Rohr 15 x 1,0**
Systemrohr V2A, d15 x 1
zum Pressen

Eigenschaften
- Nicht zulässig für Trinkwasserinstallationen
- LABS-frei

Technische Eigenschaften
- Oberflächenrauheit: 1,5 µm
- Außendurchmesser: 15 mm
- Werkstoff: Edelstahl
- DN / Nennweite: 12
- Wanddicke: 1 mm

Form- und Verbindungsstücke werden gesondert vergütet,
Montagehöhe über Gelände/Fußboden bis 3,5 m.
Menge: 25,000 m

**01.02.0002 V2A-Rohr 18 x 1,0**
Systemrohr V2A wie zuvor beschrieben, jedoch
Außendurchmesser: 18 x 1 mm (DN 15)
Menge: 20,000 m

**01.02.0003 V2A-Rohr 22 x 1,0**
Systemrohr V2A wie zuvor beschrieben, jedoch
Außendurchmesser: 22 x 1 mm (DN 20)
Menge: 7,000 m

**01.02.0004 V2A-Rohr 42 x 1,5**
Systemrohr V2A wie zuvor beschrieben, jedoch
Außendurchmesser: 42 x 1,5 mm (DN 40)
Menge: 11,000 m

**01.02.0005 V2A-Rohr 54 x 1,5**
Systemrohr V2A wie zuvor beschrieben, jedoch
Außendurchmesser: 54 x 1,5 mm (DN 50)
Menge: 86,000 m

**01.02.0006 Bogen V2A-Stahl DN 12**
Bogen 90Gr DN 12 für zuvor beschriebenes Systemrohr V2A

Eigenschaften
- Nicht zulässig für Trinkwasserinstallationen
- Unverpresst undicht
- Pressindikator
- Dichtring aus CIIR schwarz

Technische Eigenschaften
- Werkstoff: Edelstahl
- Winkel: 90 °
- Außendurchmesser: 15 mm
- DN / Nennweite: 12
Menge: 16,000 St

**01.02.0007 Bogen V2A-Stahl DN 15**
Bogen V2A-Stahl wie zuvor beschrieben, jedoch

Nennweite: DN 15
Menge: 16,000 St

**01.02.0008 Bogen V2A-Stahl DN 20**
Bogen V2A-Stahl wie zuvor beschrieben, jedoch

Nennweite: DN 20
Menge: 8,000 St

**01.02.0009 Bogen V2A-Stahl DN 40**
Bogen V2A-Stahl wie zuvor beschrieben, jedoch

Nennweite: DN 40
Menge: 10,000 St

**01.02.0010 Bogen V2A-Stahl DN 50**
Bogen V2A-Stahl wie zuvor beschrieben, jedoch

Nennweite: DN 50
Menge: 30,000 St

**01.02.0011 T-Stück V2A-Stahl DN 20**
T-Stück, egal

Eigenschaften
- Nicht zulässig für Trinkwasserinstallationen
- Unverpresst undicht
- Pressindikator
- Dichtring aus CIIR schwarz

Technische Eigenschaften
- Werkstoff: Edelstahl
- Winkel: 90 °
- größter Außendurchmesser: 22 mm
- DN / Nennweite: 20
Menge: 6,000 St

**01.02.0012 T-Stück V2A-Stahl DN 25**
T-Stück V2A-Stahl wie zuvor beschrieben, jedoch

Nennweite: DN 25
Menge: 6,000 St

**01.02.0013 T-Stück V2A-Stahl DN 32**
T-Stück V2A-Stahl wie zuvor beschrieben, jedoch

Nennweite: DN 32
Menge: 6,000 St

**01.02.0014 T-Stück V2A-Stahl DN 40**
T-Stück V2A-Stahl wie zuvor beschrieben, jedoch

Nennweite: DN 40
Menge: 2,000 St

**01.02.0015 T-Stück V2A-Stahl DN 50**
T-Stück V2A-Stahl wie zuvor beschrieben, jedoch

Nennweite: DN 50
Menge: 6,000 St

**01.02.0016 V2A-Reduzierstück DN 50**
V2A-Reduzierstück DN 50

für V2A-Rohr wie vor beschrieben
Nennweite: DN 50
konzentrisch in verschiedenen Baulängen,
Reduzierung auf verschiedene Nennweiten
Menge: 4,000 St

**01.02.0017 Überschiebuffe V2A-Stahl DN 20**
Überschiebmuffe passend zu verwendetem Rohrsystem DN 20

Eigenschaften
- Nicht zulässig für Trinkwasserinstallationen
- Unverpresst undicht
- Pressindikator
- Dichtring aus CIIR schwarz

Technische Eigenschaften
- Werkstoff: Edelstahl
- Außendurchmesser: 22 mm
- DN / Nennweite: 20
Menge: 6,000 St

**01.02.0018 Überschiebuffe V2A-Stahl DN 25**
Überschiebmuffe V2A-Stahl wie zuvor beschrieben,
jedoch:

Nennweite: DN 25
Menge: 6,000 St

**01.02.0019 Überschiebuffe V2A-Stahl DN 32**
Überschiebmuffe V2A-Stahl wie zuvor beschrieben,
jedoch:

Nennweite: DN 32
Menge: 6,000 St

**01.02.0020 Flansch mit Pressmuffe VA-Stahl DN 40 PN 10/16**
Flansch PN 10/16 mit Pressmuffe d42

Eigenschaften
- Nicht zulässig für Trinkwasserinstallationen
- Unverpresst undicht
- Pressindikator
- Dichtring aus CIIR schwarz
- Form B1 (erhöhte Dichtleiste mit
Standarddichtfläche), EN 1092-1

einschließlich aller Schrauben, Muttern,
Unterlegscheiben und
asbestfreier Dichtung

Technische Eigenschaften
- Werkstoff: Edelstahl
- Außendurchmesser: 42 mm
- DN / Nennweite: 40
Menge: 8,000 St

**01.02.0021 Flansch mit Pressmuffe VA-Stahl DN 50 PN 10/16**
Flansch PN 10/16 VA-Stahl, wie zuvor beschrieben,
jedoch

mit Pressmuffe d54

Technische Eigenschaften
- Werkstoff: Edelstahl
- Außendurchmesser: 54 mm
- Innendurchmesser: 51 mm
- DN / Nennweite: 50
Menge: 15,000 St

**01.02.0022 Pressmuffe bzw. Nippel 1/2"**
Pressmuffe

entsprechend DIN 2986 und 2982 auch in verlängerter
Ausführung gem. Dämmstärke, kompl. in die Mediumleitung
eingeschweißt u. kompl. mit Stopfen oder Kappe. Diese
Anschlüsse sind für Zusatzanschlüsse wie z.B. Fühler,
Thermostate oder spez. Druckmessungen einschl. Schweiß-
und Dichtmaterial.
Menge: 6,000 St

*Hinweis*
Die in der Zwischendecke verlaufende
Heizungsverteilleitung
zur Versorgung der Räumlichkeiten soll weitergenutzt
werden.
Von der Vereilleitung abgehende Heizkörper-
Anschlussleitungen müssen im Zuge der Baumaßnahme
getrennt werden. Sofern diese in der Nähe eines neu zu
installierenden Heizkörpers sitzen, können die
getrennten
Rohrleitungen dazu genutzt werden, neue Heizkörper-
Anschlussleitungen anzuschließen. Wenn in der Nähe der
Anschlussleitung kein neuer Heizkörper installiert
wird, sind die
getrennten Leitungen zu verschließen.

**01.02.0023 Verschließen von zwei HK-Anschlussleitungen**
Trennen von zwei HK-Anschlussleitungen die von den
Verteilleitungen abgehen und verschließen.

Verschluss wahlweise mit Stopfen oder
gelötet/geschweißt.
Menge: 6,000 St

**01.02.0024 HK-Anschlussleitung an Bestandsverteilleitung anschließen**
Anschluss einer HK-Anbindeleitung an die
Bestandsverteilleitung einschließlich:

- Rückbau der Dämmung an der Bestandsverteilleitung
- Auftrennen der Rohrleitung in ausreichender Länge
- Vorbereiten eines Rohrleitungs-Passstücks mit
T-Stück zum
Anschluss einer HK-Anbindeleitung
- Einsetzen und Verpressen des Passstücks in die
Verteilleitung
mittels Kombination aus Muffe und Überschiebemuffe
- Ersatz der rückgebauten Dämmung

benötigtes Rohrmaterial (separat vergütet)
1x T-Stück Kupfer
1x Überschiebemuffe Kupfer
1x Muffe Kupfer
0,5m Cu-Rohr
Menge: 10,000 St

**01.02.0025 HK-Anschlussleitung an Bestandanschlussleitung anschließen**
Anschluss einer HK-Anbindeleitung an eine vorhandene
HK-Anschlussleitung, wenn die vorhandene in der Nähe
eines
neuen Heizkörpers liegt.

einschließlich:
- Rückbau der Dämmung
- Trennen einer HK-Anbindeleitung
- Vorbereiten der Anbindeleitung für Neuanschluss
- Anschluss der neuen HK-Anbindeleitung

benötigtes Rohrmaterial (separat vergütet)
1x Muffe Kupfer
Menge: 8,000 St

*Hinweis*
Vorbemerkungen Kupfer-Rohr

Kupferrohr nach DIN EN 1057 für den Einsatz in
Heizungsanlagen, einschl. dem nachfolgend aufgeführten
Zubehör und Nebenleistungen:
Dicht-, Schweiß- und Befestigungsmaterialien, schall-
und
schwingungstechnisch einwandfreie Rohrgehänge. Für
Rohrschellen und Hängebefestigungen mit
Schalldämmeinlage,
sowie alle sonstigen schalldämmenden Maßnahmen
entsprechend DIN 4109, außerdem für Bohrmaterial, wie
Metalldübel, Schrauben und Muttern sowie Trapezhänger
und
Schienensysteme etc und Stemmarbeiten für
Anschlußleitungen. Verlegung einschließlich Ablängen,
Ausrichten, Biegen und Befestigen unter Beachtung der
temperaturabhängigen Längenänderung und
Dichtheitsprüfung.

Bei Schraub- und Flanschverbindungen sind die
festgelegten
lösbaren Verbindungselemente zu verwenden und ihre
jeweilige
Anwendung zu beachten.

Pressverbindungen sind mit Pressverbindern gemäß
DVGW-Arbeitsblatt W 534 auszuführen. Sie müssen ein
DVGW-Prüfzeichen besitzen. Mit Prüfkontur für undichte
Fittings, die nicht verpresst sind.

Rohrführungen in Wand- und Deckendurchbrüchen mit
Brandschutzanforderungen sind entsprechend der
Leitungsanlagenrichtlinie (MLAR) auszuführen.

In sonstigen Durchbrüchen sind die Rohrleitungen
durchzuisolieren. Die Schutzmaßnahmen der
Dämmstoffverarbeitung, sowie die
Herstellervorschriften sind
unbedingt einzuhalten. Kennzeichnungsbänder der
Rohrleitungen mit Angabe von Durchflußstoff und
-richtung.
Farbkennzeichnung

Liefern und nach Herstellervorgaben fachgerecht
montieren und
verbinden.

**01.02.0026 Cu-Rohr 22 x 1,0**
wie vor beschrieben, jedoch 22 x 1,0
Menge: 8,000 m

**01.02.0027 Cu-Rohr 28 x 1,5**
wie vor beschrieben, jedoch 28 x 1,5
Menge: 6,000 m

**01.02.0028 Cu-Press-T-Stück 28**
für Cu-Rohr wie vor beschrieben, jedoch

Abzweig reduziert oder gleich
Nennweite: d = 28.
Menge: 10,000 St

**01.02.0029 Cu-Press Muffe 28**
für Cu-Rohr wie vor beschrieben, jedoch

Nennweite: d = 28.
Menge: 10,000 St

**01.02.0030 Cu-Press Überschiebemuffe 28**
für Cu-Rohr wie vor beschrieben, jedoch

Nennweite: d = 28.
Menge: 10,000 St

**01.02.0031 Übergangsstück Kupfer-Edelstahl 22 x 1,0**
Übergangsstück zur Verbindung der Kupferleitungen mit
den
Edelstahlleitungen. Das Verbindungsstück muss sicher
eine
galvanische Trennung der Kupferrohrleitungen zu den
Edelstahl-Heizkörperanschlussleitungen gewährleisten.

Übergang von Kupfer 22x1,0 auf Edelstahl 22x1,0.

Art des Übergangs (Press-Übergangsnippel,
Gewindeadapter,
etc.) nach Wahl des Auftragnehmers.
Menge: 10,000 St

*Hinweis*
Rohr-Begleitheizung

**01.02.0032 Heizband Rohrleitungen**
Nennspannung:  230 V
Überstromschutzsicherung:  16 A

RCD 30 mA FI- Schalter: bauseits
Leistungsaufnahme:  10 W/m, 25 W/m
oder 33 W/m bei einer Temperatur von 10 °C (je nach
Typ)

Max. zul. Umgebungstemp (ein):  65°C/80°C (SLPG 33)
Max. zul. Umgebungstemp (aus):  85 °C/100°C
(SLPG-33-S),
1000 h kumulativ
Minimale Verlegetemperatur:  -30 °C
Kleinster Biegeradius:  25 mm
Max. Schutzgeflechtwiderst. Cu-Geflecht: 8,2 ?/km
Zulassungen:  VDE 0254
Abmessungen:  12 x 6 mm
Außenmantel:  Polyofefin
Menge: 40,000 m

**01.02.0033 Aluminium-Klebeband, Warnaufschrift, 38mm**
Werkstoff:  Aluminium
Breite:  38 mm
Farbe:  Silber
Temperaturbeständig  bis: 100 °C
Stärke:  0.043 mm
Menge: 40,000 m

**01.02.0034 Thermostate Begleitheizung**
Betriebsspannung:  220 V bis 240 V,
50/60 Hz
Leistungsaufnahme im Standby-Betrieb: max. 0,93 W

Relais:
Ohmsche Last
Induktive Last
Max. 10 A / 2300 W bei 230 V

Cos F =  0,3 max. 1 A
Leitungsfühler NTC:  15 kOhm bei 25 °C
Hysterese:  ± 0,2 °C
Umgebungstemperatur:  -30 °C bis +55 °C
Regelbereich:  -10 °C bis +50 °C
Max. klemmbarer Leitungsquerschnitt:  1 x 4 mm2 oder 2
x 2,5 mm2
Kugeldruckprüfungstemperatur:  75 °C
Verschmutzungsgrad:  2 (Wohnbereich)
Reglertyp:  1 C
Lagerungstemperatur:  -20 °C bis +65 °C
Schutzart:  IP 44
Schutzklasse:  Klasse II -
Abmessungen (H/B/T):  100 mm x 69,5
mm x 45 mm
Gewicht:  165 g
Menge: 1,000 St

*Hinweis*
Rohrbefestigungen

*Hinweis*
Rohrschelle, Bohrung u. Dübel

**01.02.0035 Rohrschelle Stahl verz L bis 0,5m DN 12**
Rohraufhängung als Rohrschelle, aus verzinktem Stahl,
mit
schalldämmenden Einlagen, Anforderungen entsprechend
DIN
4109, Temperaturbereich - 40 bis + 110 Grad C, Länge
Aufhängung bis 0,5 m, Befestigung über Gewindestäbe an
bauaufsichtlich zugelassenen Dübeln, einschl.
Bohrarbeiten,
Befestigungsuntergrund Beton, Rohr aus Stahl, DN 12.
Menge: 37,000 St

**01.02.0036 Rohrschelle Stahl verz L bis 0,5m DN 15**
Rohraufhängung als Rohrschelle, aus verzinktem Stahl,
mit
schalldämmenden Einlagen, Anforderungen entsprechend
DIN
4109, Temperaturbereich - 40 bis + 110 Grad C, Länge
Aufhängung bis 0,5 m, Befestigung über Gewindestäbe an
bauaufsichtlich zugelassenen Dübeln, einschl.
Bohrarbeiten,
Befestigungsuntergrund Beton, Rohr aus Stahl, DN 15.
Menge: 33,000 St

**01.02.0037 Rohrschelle Stahl verz L bis 0,5m DN 20**
Rohraufhängung als Rohrschelle, aus verzinktem Stahl,
mit
schalldämmenden Einlagen, Anforderungen entsprechend
DIN
4109, Temperaturbereich - 40 bis + 110 Grad C, Länge
Aufhängung bis 0,5 m, Befestigung über Gewindestäbe an
bauaufsichtlich zugelassenen Dübeln, einschl.
Bohrarbeiten,
Befestigungsuntergrund Beton, Rohr aus Stahl, DN 20.
Menge: 12,000 St

**01.02.0038 Rohrschelle Stahl verz L bis 0,5m DN 40**
Rohraufhängung als Rohrschelle, aus
verzinktem Stahl, mit
schalldämmenden Einlagen,
Anforderungen entsprechend DIN
4109, Temperaturbereich - 40 bis +
110 Grad C, Länge Aufhängung bis
0,5 m, Befestigung über
Gewindestäbe an bauaufsichtlich
zugelassenen Dübeln, einschl.
Bohrarbeiten, Befestigungsuntergrund
Beton, Rohr aus Stahl, DN 40.
Menge: 15,000 St

**01.02.0039 Rohrschelle Stahl verz L bis 0,5m DN 50**
Rohraufhängung als Rohrschelle, aus
verzinktem Stahl, mit
schalldämmenden Einlagen,
Anforderungen entsprechend DIN
4109, Temperaturbereich - 40 bis +
110 Grad C, Länge Aufhängung bis
0,5 m, Befestigung über
Gewindestäbe an bauaufsichtlich
zugelassenen Dübeln, einschl.
Bohrarbeiten, Befestigungsuntergrund
Beton, Rohr aus Stahl, DN 50.
Menge: 129,000 St

#### Bereich 01.03 Demontage

*Hinweis*
Demontage Rohrleitungen

**01.03.0001 Demontage der Bestandsrohrleitung DN12 bis DN 32**
Demontage und Entsorgung von Bestandsrohrleitungen der
Dimensionen DN12 bis DN32. Rohrmaterial Kupfer und
Gewinderohr. Verlegung Unterputz und in abgehängter
Decke
(Decke wird vor der Demontage bauseits demontiert)
Menge: 60,000 m

**01.03.0002 Demontage der Bestandsrohrleitung DN40 bis DN 50**
Demontage und Entsorgung von Bestandsrohrleitungen der
Dimensionen DN40 bis DN50. Rohrmaterial Kupfer und
Gewinderohr. Verlegung Unterputz und in abgehängter
Decke
(Decke wird vor der Demontage bauseits demontiert)
Menge: 10,000 m

**Ausführungsbeschreibung 0001 Vorbemerkung Demontage Wärmedämmung**
*Vorbemerkung Demontage Wärmedämmung*
Demontage von Wärmedämmung an Rohrleitungen
Dämmstärke 100 %
Inkl. anteiliger Dämmung an Armaturen, Ventilen etc.

Die Demontage aller angefügten Bauteile beinhaltet:
- Demontieren, trennen und sortieren nach Werkstoffen
- einschl. Auf- und Abladen
- inkl. fachgerechter Entsorgung
- Die Abfallentsorgung bzw. die Schrotterlöse der
verschrottbaren Bauteile und des anfallenden Bauschutts
ist in den Einheitspreis einzukalkulieren.

Arbeiten in Bereichen mit Behinderung durch techn.
Gewerke.
Die Rohrabstände lt. DIN 4140 werden wegen baulichen
Gegebenheiten nicht eingehalten.
In Gebäuden, Arbeitshöhe bis 4,5 m

Wärmedämmung aus KMF, Kategorie 1B
Es ist der Hinweis zur Demontage allgemein sowie zum
Umgang mit KMF zu beachten und in den Preis
einzukalkulieren

Hinweis KMF:
Es sind die Richtlinien der TRGS 521 zum Schutz der
Beschäftigten und anderer Personen durch die Demontage
der KMF Isolierung, der Kategorie 1B einzuhalten.
Es wird daher vorgesehen die Arbeiten in einem
geschlossenen Arbeitsbereich durchzuführen. Dieser wird
möglichst durch Folie abgeschottet.
Abschottung aus B1 -Folie (schwer entflammbar, Nachweis
erbringen).
Für diesen Arbeitsbereich ist ein 5-facher Luftwechsel
vorgesehen, welcher mit einem Gebläse
(Unterdruckhaltung inkl. Partikelfilter gemäß TRGS 521)
zu gewährleisten ist. In entsprechenden
Arbeitsbereichen ist Schutzkleidung und Mundschutz
pflicht. Bei Arbeiten an der KMF Isolierung ist ein
zusätzlicher Staubsauge, mit entsprechenden
Schutzfilter zu stellen um die anfallenden Fasern
direkt einzusaugen. Nach den Arbeiten ist der Bereich
nochmals gründlich zu reinigen.
KMF ist zu entfernen, entsorgungsgerecht zu verpacken
und zur Entsorgung in bereitgestellte Container zu
bringen.
Sammelbehältnisse, Umverpackungen, abgestimmte
Gebindearten / -größen und verschließbare
Transportcontainer für die KMF- Abfälle bereitstellen,
vorhalten, beladenen Container zu einer
Entsorgungsanlage transportieren und Entsorgen

Alle genannten Maßnahmen sind in den Einheitspreis der
nachfolgenden Positionen der KMF Demontage mit
einzukalkulieren.

**01.03.0003 Demontage Wärmedämmung DN12 bis DN32 ohne Ummantelung**
wie zuvor beschrieben.

Demontage ohne Ummantelung

Nennweite: DN12 bis DN32
Menge: 5,000 m

**01.03.0004 Demontage Wärmedämmung KMF DN12 bis DN32 ohne Ummantelung**
wie zuvor beschrieben, jedoch KMF belastet.

Demontage ohne Ummantelung

Nennweite: DN12 bis DN32
Menge: 10,000 m

**01.03.0005 Demontage Wärmedämmung DN40 bis DN80 mit Ummantelung**
wie zuvor beschrieben.

Demontage inklusive Blech- oder PVC-Mantel.

Nennweite: DN40 bis DN80
Menge: 2,000 m

**01.03.0006 Demontage Wärmedämmung KMF DN40 bis DN80 mit Ummantelung**
wie zuvor beschrieben, jedoch KMF belastet.

Demontage inklusive Blech- oder PVC-Mantel.

Nennweite: DN40 bis DN80
Menge: 8,000 m

*Hinweis*
Demontage Heizkörper

**01.03.0007 Heizkörper demontieren**
Demontage und Entsorgung bestehender Profilheizkörper.
Maximale Höhe: 1,20m
Menge: 7,000 St

#### Bereich 01.04 Dämmung

*Hinweis*
Wärmedämmung ohne Ummantelung DIN 4140 an haus- und
betriebstechnischen Anlagen, an Rohrleitung, im
Gebäude,
Dämmung aus Mineralwolle DIN EN 14303, AS-Qualität und
silikonfrei, als Rohrschale, Dämmschichtdicke gem.
aktuellem
GEG, Baustoffklasse DIN 4102-1 A2 (nichtbrennbar),
Wärmeleitfähigkeit 0,035 W/(mK) bei 40 Grad C
Mitteltemperatur DIN EN 12667, kaschiert mit Alufolie.

**01.04.0001 Dämmung Rohr DN 25**
Dämmung wie vor beschrieben, mit
Dimension: DN 25
Dämmdicke: 30 mm
Menge: 11,000 m

**01.04.0002 Dämmung Rohr DN 50**
Dämmung wie vor beschrieben, mit
Dimension: DN 50
Dämmdicke: 60 mm
Menge: 26,000 m

**01.04.0003 Dämmung Bogen DN 50**
Bogen als Zulage für vor
beschriebene Dämmung aus
aluminiumkaschierte Steinwolle in den
erforderlichen Winkelgraden.
DN 50
Menge: 24,000 St

**01.04.0004 Dämmung T-Stück DN 20**
T-Stück als Zulage für vor beschriebene Dämmung aus
aluminiumkaschierte Steinwolle Abgang gleich oder
reduziert.
DN 20
Menge: 6,000 St

**01.04.0005 Dämmung T-Stück DN 25**
T-Stück als Zulage für vor beschriebene Dämmung aus
aluminiumkaschierte Steinwolle Abgang gleich oder
reduziert.
DN 25
Menge: 6,000 St

**01.04.0006 Dämmung T-Stück DN 32**
T-Stück als Zulage für vor beschriebene Dämmung aus
aluminiumkaschierte Steinwolle Abgang gleich oder
reduziert.
DN 32
Menge: 6,000 St

**01.04.0007 Dämmung T-Stück DN 50**
T-Stück als Zulage für vor
beschriebene Dämmung aus
aluminiumkaschierte Steinwolle
Abgang gleich oder reduziert.
DN 50
Menge: 2,000 St

*Hinweis*
Dämmung Rohrleitung Mineralwolle, Ummantelung aus
nichtprofiliertem verz, Stahlblech, nach DIN 4140 in
der jeweils gültigen Fassung, Dämmstärke bei 200%
Die Mindestblechdicken gemäß der aktuell gültigen DIN
4140 sind zu beachten und zu kalkulieren, mindestens
jedoch 0,5 mm bei Stahlblech

**01.04.0008 Dämmung Mantel Blech Rohr DN 40**
Dämmung wie vor beschrieben, mit
Dimension: DN 40
Dämmdicke: 80 mm
Menge: 11,000 m

**01.04.0009 Dämmung Mantel Blech Rohr DN 50**
Dämmung wie vor beschrieben, mit
Dimension: DN 50
Dämmdicke: 100 mm
Menge: 60,000 m

**01.04.0010 Dämmung Mantel Blech Bogen DN 40**
Bogen als Zulage für vor
beschriebene Dämmung aus
Steinwolle und Blechummantelung in
den erforderlichen Winkelgraden.
DN 40
Menge: 10,000 St

**01.04.0011 Dämmung Mantel Blech Bogen DN 50**
Bogen als Zulage für vor
beschriebene Dämmung aus
Steinwolle und Blechummantelung in
den erforderlichen Winkelgraden.
DN 50
Menge: 6,000 St

**01.04.0012 Dämmung Mantel Blech T-Stück DN 40**
T-Stück als Zulage für vor
beschriebene Dämmung aus
Steinwolle mit Blechummantelung
Abgang gleich oder reduziert.
DN 40
Menge: 2,000 St

**01.04.0013 Dämmung Mantel Blech T-Stück DN 50**
T-Stück als Zulage für vor
beschriebene Dämmung aus
Steinwolle mit Blechummantelung
Abgang gleich oder reduziert.
DN 50
Menge: 4,000 St

### Titel 02 423 - Raumheizflächen

#### Bereich 02.01 Heizkörper

*Hinweis*
Heizkörper

**02.01.0001 Plan-Heizkörper H 905mm, L 805mm, Typ12**
Plan-Ventilheizkörper
Plan-Ventilheizkörper (Niedertemperatur-Heizkörper) aus
Stahlblech gem. EN 442. Serielle Durchströmung der
Platten.
Mit integriertem, verstellbarem Ventileinsatz. Der
kV-Wert ist
werksseitig voreingestellt und auf die Wärmeleistung
abgestimmt. Plane Frontplatte, ohne umlaufende Sicken.
Rückseite profiliert, Sickenteilung 33 1/3 mm.
Übergreifende
obere Abdeckung und geschlossene seitliche Blenden.
Inkl. auf
System abgeglichenes Bohrkonsolen-Montageset, welches
die
Anforderungsklasse 2 gemäß der Richtlinie VDI 6036
erfüllt.
Blind- und Entlüftungsstopfen eingeschraubt.
Montagefertig in
baustellengerechter Schutzverpackung. Die Bauausführung
entspricht den Anforderungen der GUV. Ausgezeichnet
mit dem
RAL-Gütezeichen. Serienfarbe weiß (RAL 9016), gegen
Aufpreis Heizkörper-Farbkonzept möglich. Gegen Aufpreis
Korrosionsschutzbeschichtung für den Einsatz im
Sprühbereich
1 und 2 nach DIN 55900-2.
Anschlüsse:
- 2 St. G 3/4' Außengewinde nach DIN EN 16313
Thermostatkopfgewinde:
- M 30 x 1,5 mm
Integrierter Ventileinsatz:
- Schließmaß Ventileinsatz 11,8 mm
- Voreinstellung kv-Wert: 0,75 bei Stellung 8
- Regeldifferenz: 2 K
Lackierung:
- Zweischichtlackierung gem. DIN 55900, Grundierung
(ETL),
Pulverbeschichtung (EPS), emissionsfrei auch im
Heizbetrieb.
Max. Betriebsdruck:  10 bar
Medium:  Heißwasser
bis 110 Grad C

Einschl. Befestigungslaschen und oberer Abdeckung.

Bauhöhe: 905 mm
Baulänge: 805 mm
Typ: 12
Menge: 1,000 St

**02.01.0002 Plan-Heizkörper H 905mm, L 705mm, Typ12**
Plan-Heizkörper wie zuvor
beschrieben, jedoch
H 905 mm, L 705 mm, Typ 12
Menge: 1,000 St

**02.01.0003 Plan-Heizkörper H 905mm, L 505mm, Typ12**
Plan-Heizkörper wie zuvor
beschrieben, jedoch
H 905 mm, L 505 mm, Typ 12
Menge: 1,000 St

**02.01.0004 Plan-Heizkörper H 905mm, L 405mm, Typ12**
Plan-Heizkörper wie zuvor
beschrieben, jedoch
H 905 mm, L 405 mm, Typ 12
Menge: 2,000 St

**02.01.0005 Plan-Heizkörper H 405mm, L 405mm, Typ12**
Plan-Heizkörper wie zuvor
beschrieben, jedoch
H 405 mm, L 405 mm, Typ 12
Menge: 1,000 St

**02.01.0006 Plan-Heizkörper H 505mm, L 1105 mm, Typ22**
Plan-Heizkörper wie zuvor
beschrieben, jedoch
H 505 mm, L 1105 mm, Typ 22
Menge: 1,000 St

**02.01.0007 Vertikale Heizwand H 2400mm, L 1190mm,**
Vertikale Heizwand bestehend aus wasserführenden
Rechteckrohren 70 x 11 x 1,5 oder 70 x 11 x 2 mm für 6
bar
Betriebsdruck, stirnseitige Sammler aus Stahlblech 2,0
mm
dick, elektrisch verschweißt, mit oder ohne 0,5 mm
dicke
Lamellen. Anschlüsse im Sammler versenkt, Gewinde
gerollt (in
feuerverzinkter Ausführung werden Muffen eingesetzt)
und
allseits gerundeten Kanten mit Rmin = 2 mm, Dichtheit
und
Druck geprüft. Ausführung
1- oder 2-lagig,
Montagefertig mit Anschlüssen für Vor- und Rücklauf,
sowie
Entlüftung und Entleerung. Dichtheit und Druck geprüft.
Ausführung 1- oder 2-lagig,
Beschichtung nach DIN 55900 Teil 1 und Teil 2.
Ausführungsmerkmale in Übereinstimmung mit den
Grundsätzen für die Prüfung der Arbeitssicherheit von
Heizkörpern (Gesetzliche Unfallversicherung GUV), bei
vertikaler Ausführung mit Lamellen nur mit fest
angebauter
Seitenverkleidung.
CE-konform.
Geeignet für Warmwasserheizungsanlagen nach DIN 18380
und Wasserqualität nach VDI 2035, ÖNORM H5195 und SWKI
BT 102-01.
Maximal zulässige Betriebstemperatur:  110 °C
Betriebsdruck max.:  6 bar / 600 kPa
Transportsicher verpackt.
Umwelt-Produktdeklaration (EPD) auf
Grundlage von ISO 14025 und EN 15804
zum Nachweis von Umweltansprüchen in
der öffentlichen Beschaffung geeignet.
Menge: 1,000 St

**02.01.0008 Vertikale Heizwand H 2400mm, L 560mm**
Vertikale Heizwand wie zuvor beschrieben, jedoch
H 2400 mm, L 560 mm
Menge: 1,000 St

**02.01.0009 Vorlaufventil für Heizkörper, Einstellbar, DN 12**
Ventilgehäuse aus
korrosionsbeständigem Rotguss,
geeignet für Heizungs- und
Kühlanlagen

Stufenlose Präzisions-Voreinstellung
und Absperren
Dimensionierung: DN 12
Nenndruck PN 10
Max. Betriebstemperatur: 120 °C,
mit Bauschutzkappe oder Stellantrieb
100 °C, mit Pressanschluss 110 °C.
Min. Betriebstemperatur: -10 °C
Menge: 4,000 St

**02.01.0010 Vorlaufventil für Heizkörper, Einstellbar, DN 15**
Ventilgehäuse wie zuvor beschrieben, jedoch:
DN 15
Menge: 4,000 St

**02.01.0011 Vorlaufventil für Heizkörper, Einstellbar, DN 20**
Ventilgehäuse wie zuvor beschrieben, jedoch:
DN 20
Menge: 2,000 St

**02.01.0012 Thermostatkopf für Ventilheizkörper**
Thermostatisches Fühlerelement mit
Überwurfmutter
(Gewindeanschluss M 30 x 1,5)
gemäß DIN EN 215
Eingebauter Fühler begrenz- und
blockierbar,
Frostschutzsicherung,
flüssigkeitsgefülltes
Wellrohrelement, passend ohne
Adapter auf
Ventilheizkörper,
für die Auslegung mit kleinen
P-Bändern,
Temperaturbereich: 8 - 28 °C
Menge: 10,000 St

**02.01.0013 Rosetten als Einzelrosetten DN 12**
Rosetten als Einzelrosetten, aus Kunststoff, mittig
teilbar, für
c-Stahlrohre DN 12, einschl. Befestigung mit
dauerelastischem
Kunststoff.
Menge: 4,000 St

**02.01.0014 Rosetten als Einzelrosetten DN 15**
Rosetten als Einzelrosetten wie zuvor beschrieben,
jedoch
DN 15
Menge: 4,000 St

**02.01.0015 Rosetten als Einzelrosetten DN 20**
Rosetten als Einzelrosetten wie zuvor beschrieben,
jedoch
DN 20
Menge: 2,000 St

### Titel 03 Leistungsbeschreibung Sonstiges

#### Bereich 03.01 Sonstiges

**03.01.0001 Obermonteur/-in Stundenlohnarbeiten sämtliche Kosten/Zuschläge**
Stundenlohnarbeiten durch Obermonteur/-in
auf Anordnung des AG ausführen,
der Verrechnungssatz für die jeweilige Arbeitskraft
umfasst
sämtliche Aufwendungen wie Lohn- und Gehaltskosten,
Lohn-
und Gehaltsnebenkosten, Zuschläge, lohngebundene und
lohnabhängige Kosten, sonstige Sozialkosten,
Gemeinkosten,
Wagnis und Gewinn.
Menge: 10,000 h

**03.01.0002 Monteur/-in Stundenlohnarbeiten sämtliche Kosten/Zuschläge**
Stundenlohnarbeiten durch Monteur/-in
auf Anordnung des AG ausführen,
der Verrechnungssatz für die jeweilige Arbeitskraft
umfasst sämtliche Aufwendungen wie Lohn- und
Gehaltskosten, Lohn- und Gehaltsnebenkosten, Zuschläge,
lohngebundene und lohnabhängige Kosten, sonstige
Sozialkosten, Gemeinkosten, Wagnis und Gewinn.
Menge: 10,000 h

**03.01.0003 Helfer/-in Stundenlohnarbeiten sämtliche Kosten/Zuschläge**
Stundenlohnarbeiten durch Helfer/-in
auf Anordnung des AG ausführen,
der Verrechnungssatz für die jeweilige Arbeitskraft
umfasst sämtliche Aufwendungen wie Lohn- und
Gehaltskosten, Lohn- und Gehaltsnebenkosten, Zuschläge,
lohngebundene und lohnabhängige Kosten, sonstige
Sozialkosten, Gemeinkosten, Wagnis und Gewinn.
Menge: 10,000 h

*Hinweis*
Inbetriebnahme

**03.01.0004 Inbetriebnahme**
Inbetriebnahme der Hydraulikgruppe im HZG Raum.
Menge: 1,000 psch

**03.01.0005 Mitzuliefernde Unterlagen / Dokumentation**
Als mitzuliefernde Unterlagen sind Bestandszeichnungen,
Revisionsunterlagen, Strangschemata, Stücklisten,
Stromlauf-,
Verdrahtungs- und Klemmbelegungspläne,
Bauteildokumentationen, Ersatzteillisten und
Lieferadressen,
Diagramme und Kennlinienfelder von Pumpen,
Ventilatoren,
Regelventilen, Protokolle der Dichtheitsprüfungen
sowie alle
erforderlichen Zulassungsbescheide,
CE-Konformitätserklärungen von Einzelaggregaten sowie
CE-Konformitätserklärungen für das Gesamtgewerk zu
liefern.

Montagepläne sind im Maßstab 1:50 und
Detailzeichnungen in
1:20 zu liefern.

Weiterhin sind Anlagenbeschreibungen, Wartungs- und
Bedienungsanleitung, Störungs- und Fehlerlisten,
Sicherheitshinweise für Betrieb und Wartung sowie alle
Unterlagen nach VOB Teil C, (Mitzuliefernde
Unterlagen) zu
liefern.

Alle Unterlagen einschl. der übergebenen Planungs- und
Berechnungsunterlagen sind kopierfähig, 3-fach
gedruckt mit
Inhaltsverzeichnissen in separaten Ordnern zu
übergeben. Des
Weiteren sind die Unterlagen digital zu übermitteln.
Zwei
Wochen vor Abnahme sind die Unterlagen digital der
Bauleitung zwecks Prüfung zu übergeben.
Zeichnungen sind als DWG- und pdf-Dateien zu liefern.
Berechnungen, Protokolle und Beschreibungen sind
vorzugsweise als pdf-, oder als Word- oder Excel-Datei
zu
liefern.
Menge: 1,000 psch

**03.01.0006 Erstellen von Revisionsplänen**
Erstellen von Revisionsplänen. Hierbei wird die Werk-
und
Montageplanung fortgeschrieben. Die Revisionspläne
spiegeln
die tatsächlich installierte Leistung wider. Die Pläne
sind im
Maßstab 1:50 zu erstellen. Bevor die Pläne im pdf- und
dwg-Format den mitzulieferenden Unterlagen ergänzt
werden,
sind diese der örtlichen Objektüberwachung
unaufgefordert zur
Prüfung im pdf- Format vorzulegen.

Folgende Planunterlagen sind zu berücksichtigen:

- Alle Grundrisszeichnungen des technischen Gewerks
(4St)
- Alle Strangschemata des technischen Gewerks (1St)
Menge: 1,000 psch

**03.01.0007 Schaltschema in lichtbeständiger Ausführung**
Schaltschema / Regelschema in lichtbeständiger und
laminierter Ausführung in der Heizungszentrale
aufhängen.
Größe (B x H): ca. 1,50 x 0,9 m.
Menge: 1,000 St

**03.01.0008 Spülen der Rohrleitungen und Anlagenteile**
Zusätzliches Spülen der Rohrleitungen und Anlagenteile
unter
Hinzulieferung der nötigen Geräte, Betriebsstoffe,
Medien und
Erstellung von Spülprotokollen gemäß DIN EN 14336.
Sämtliche Schmutzfänger sind anschließend zu reinigen.
Menge: 1,000 psch

**03.01.0009 zusätzliche Dichtheitsprüfung**
zusätzliche Dichtheitsprüfung des Heizungswassernetzes
abschnittweise je nach Baufortschritt mit einem
Prüfdruck von
150 mbar mit ölfreier Druckluft auf Dichtigkeit
durchführen
(Durchführung gemäß Herstellervorgabe). Hierzu ist ein
Manometer mit mit einer Ablesegenauigkeit von 1 mbar zu
verwenden.
Die Termine für die Dichheitsprüfung sind der örtlichen
Objektüberwachung rechtzeitig anzugeben.
Prüfzeiten:
Leitungsvolumen <= 100 l --> 120 min
für 100 l weiteres Leitungsvolumen erhöht sich die
Prüfzeit um
je 20 min

Die Dichtheitsprüfungen sind zu protokollieren.
Menge: 1,000 St

**03.01.0010 Mobile Wasseraufbereitungsanlage**
Bereitstellung mobile Wasseraufbereitungsanlage für die
Erstbefüllung von ca. 7,000 l nach VDI 2035

Mobile-Wasseraufbereitungsanlage als Leihgerät
bereitstellen.
Die Anlage ist auf eine mobiles Fahrgestell
anschlussfertig
montiert und dient zur Befüllung von Heizungsanlagen
mit
enthärtetem bzw. entsalztem Füll- und Ergänzungswasser
gemär VDI 2035/ Herstellervorgaben der Wäremerzeuger.

Bereitstellen, betreiben und abtransportieren einschl.
aller
Nebenarbeiten und Mietkosten für 1 Woche.
Menge: 1,000 St

**03.01.0011 Kennzeichnungsschilder**
Menge: 6,000 St

**03.01.0012 Bezeichnungsschild mehrschichtig Kunststoff H 52mm B 100mm**
Bezeichnungsschild mehrschichtig Kunststoff H 52mm B
100mm
Bezeichnungsschild, Farbe und Beschriftung nach
Angaben des
AG, aus mehrschichtigem Kunststoff, Beschriftung
2-zeilig,
geprägt, Höhe 52 mm, Breite 100 mm, Befestigung mit
Schildträger aus verzinktem Stahl, Halter und
Spannband,
Befestigungsuntergrund Rohrleitung.
Menge: 4,000 St

**03.01.0013 Bezeichnungsschilder 80 x 140 mm**
Bezeichnungsschilder wie zuvor beschrieben, jedoch mit
Abmessungen 80 x 140 mm
Menge: 4,000 St

**03.01.0014 Farbkennzeichnung durchgehend Richtungspfeile**
STLB-Bau 2015-10 041
Farbkennzeichnung DIN 2404 des
Heizungsleitungs-Vorlaufs,
Kennzeichnung durchgehend und Angabe der Fließrichtung
durch Richtungspfeile.
Menge: 4,000 St

**03.01.0015 Farbkennzeichnung durchgehend Richtungspfeile**
STLB-Bau 2015-10 041
Farbkennzeichnung DIN 2404 des
Heizungsleitungs-Rücklaufs,
Kennzeichnung durchgehend und Angabe der Fließrichtung
durch Richtungspfeile.
Menge: 4,000 St

**03.01.0016 Profil- und Flacheisen, Profilstahlkonstruktion**
Profil- und Flacheisen, Profilstahlkonstruktion zur
Herstellung
von speziellen Befestigungskonstruktionen - für
zugelassene
Systeme - komplett mit Schrauben, Klein- und
Befestigungsmaterial, einschl. aller Schweiß-, Bohr-
und
Schneidearbeiten komplett in verzinkter Ausführung, in
fix und
fertiger Arbeit.
Menge: 80,000 kg

**03.01.0017 C-Profilschiene 27x18x1,2 mm**
zur Befestigung von Rohrsträngen, Rohrtrassen und
Luftkanälen als Stütz-, Hänge- oder Tragkonstruktion
parallel
geführter Rohrsysteme.

Eigenschaften:
· gefertigt aus Stahl 1.0242
· sendzimirverzinkt
· für eine schnelle und einfache Befestigung
· mit durchgehender Lochung
· der Abstand zwischen Schienenende und erster Lochung
ist
immer gleich
· Schiene WM15 und WM30 duch Lochmuster beidseitig zu
nutzen
· zulässige Spannung WM2 = 280 N/mm²
übrige Profile = 240 N/mm²

komplett mit Schrauben, Klein- und
Befestigungsmaterial,
einschl. aller Schweiß-, Bohr- und Schneidearbeiten
sowie
Endschutzkappen beidseitig und Schutzkappen für die
Gewindestangenenden
Menge: 10,000 m

**03.01.0018 C-Profilschiene 30x20x1,75 mm**
C-Profilschiene wie zuvor beschrieben, jedoch mit
folgenden
Abmessungen. 30x20x1,75 mm
Menge: 10,000 m

**03.01.0019 C-Profilschiene 41x41x2,5 mm**
C-Profilschiene 41x41x2,5 mm

zur Befestigung von Rohrsträngen, Rohrtrassen
und Luftkanälen als Stütz-, Hänge- oder
Tragkonstruktion parallel geführter Rohrsysteme.

Eigenschaften:
· gefertigt aus Stahl 1.0242
· sendzimirverzinkt
· nach innen gebogene Flanken mit Verzahnung für extra
Halt
· mit durchgehender Lochung
· der Abstand zwischen Schienenende und erster Lochung
ist immer gleich
· zulässige Spannung 240 N/mm²

komplett mit Schrauben, Klein- und
Befestigungsmaterial,
einschl. aller Schweiß-, Bohr- und Schneidearbeiten
sowie
Endschutzkappen beidseitig und Schutzkappen für die
Gewindestangenenden
Menge: 10,000 m

**03.01.0020 C-Profilschiene 41x62x2,5 mm**
C-Profilschiene wie zuvor beschrieben, jedoch mit
folgenden
Abmessungen. 41x62x2,5 mm
Menge: 10,000 m

*Hinweis*
Kernbohrungen

**03.01.0021 Kernbohrungen D=170 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 170 mm
Tiefe der Bohrung: 250 bis 300 mm

herstellen
Menge: 4,000 St

USt %: 19,00
